# A21, Neubau Fernmeldeanlage Wahlstedt
Angebotsaufforderung (GAEB DA XML 3.2, DA83)
Projekt: A-07535-00
Währung: EUR
Auftraggeber: Autobahn GmbH des Bundes, Niederlassung Nord (Hamburg), Autobahn GmbH-NL Nord,Heidenkampsweg 98,20097 Hamburg, Heidenkampsweg 98, 20097 Hamburg
Erstellt mit: GXML Toolbox V3.3 R20230829, iTWO_64 V25.0.772, 07.08.2026

## 001 Landschaftpflegerischer Begleitplan
Datum: 07.08.2026
WaGr: 99_99_02

### Abschnitt 00 Lph. 1

#### Unterabschnitt 00.00 Klären der Aufgabenstellung

**00.00.0001 Prüfen Unterlagen**
*** Pauschalposition
Zusammenstellen und Prüfen der vom Auftraggeber zur Verfügung
gestellten planungsrelevanten Unterlagen. Folgende Unterlagen sind auszuwerten:

- Planungsbeiträge mit rechtlicher Bindung (Regionalplanung Planungsraum
III, LRP und LP der Gemeinden)
- Faunistische Potenzialabschätzung, Planungsraumanalyse, Festlegung
des projektspezifisch erforderlichen Leistungsbildes
- Berücksichtigung von Schutzgebietsverordnungen (Natura 2000-relevante
Unterlagen, z.B. FFH-Verträglichkeitsprüfungen)
- örtliche und überörtliche Planungen und Untersuchungen
- thematische Karten, Luftbilder und sonstige Daten (Kartierungen)
Prüfung und Sichtung der Unterlagen hinsichtlich ihrer Eignung für die
Planungsunterlage
Menge: 1,000 Psch

**00.00.0002 Ortsbesichtigungen**
*** Pauschalposition
Ortsbesichtigungen zum Abschätzen der erforderlichen Leistung
Menge: 1,000 Psch

**00.00.0003 Abgrenzen Planungsgeb.**
*** Pauschalposition
Abgrenzung des Planungs- und Untersuchungsgebietes anhand der planungsrelevanten Funktionen und vorhandener Strukturen von Natur und
Landschaft (aufgrund der Art der Baumaßnahme und Empfindlichkeit der
Landschaft).
- Auswerten der Unterlagen auf maßgebliche Funktionen und Strukturen
des Naturhaushalts und des Landschaftsbildes sowie der vorhandenen
Nutzungsstruktur
- Relevanzprüfung geschützter Arten
- überschlägiges Erfassen der bau und anlagebedingten Projektmerkmale
und relevanten Wirkfaktoren (überschlägige Auswirkungsprognose)
Menge: 1,000 Psch

**00.00.0004 Konkretisieren des Bedarfs**
*** Pauschalposition
Konkretisieren weiteren Bedarfs an Daten und Unterlagen
Treffen der Festlegung zu den noch erforderlichen Kartierungen und sonstigen notwendigen Untersuchungen und Fachleistungen, deren Umfang und Detaillierungsgrad im Hinblick auf das Planungsziel in Abstimmung mit dem Auftraggeber festzulegen ist.
Menge: 1,000 Psch

**00.00.0005 Beraten zum Leistungsumfang**
*** Pauschalposition
Beraten zum Leistungsumfang für ergänzende Untersuchungen und Fachleistungen
Menge: 1,000 Psch

**00.00.0006 Aufstellen Arbeitsplan**
*** Pauschalposition
Aufstellen eines verbindlichen Arbeitsplans unter Berücksichtigung der sonstigen Fachbeiträge
Menge: 1,000 Psch

### Abschnitt 01 Lph. 2

#### Unterabschnitt 01.00 Ermitteln/Bewerten Planungsgrundl.

**01.00.0001 Bestandsaufnahme**
*** Pauschalposition
Erfassen von Natur und Landschaft jeweils einschließlich des
rechtlichen Schutzstatus und fachplanerischer Festsetzungen und
Ziele für die Naturgüter auf Grundlage vorhandener Unterlagen
und örtlicher Erhebungen/Erfassung der Bestandssituation von Natur und Landschaft auf Grundlage von vorhandenen Unterlagen und örtlichen Erhebungen.
Die örtliche Bestandserfassung von Flora und Fauna hat so zu erfolgen,
wie es die Berücksichtigung der rechtlichen Anforderungen und der aktuelle
wissenschaftliche Erkenntnisstand erforderlich macht.
Die Bestandserfassung beschränkt sich auf die planungsrelevanten Funktionen und Strukturen des Naturhaushalts und des Landschaftsbildes, auf die sich die Verlegung der Glasfasertechnik im offenen Tiefbau grundsätzlich auswirken kann.
Der in der Planungsraumanalyse festgelegte Bezugsraum und die planungsrelevanten Funktionen und Strukturen sind im Rahmen der Bestandserfassung und -bewertung zu konkretisieren und ggf. anzupassen.
Grundlage hierfür sind:
- Relief, Geländegestalt, Gestein, Boden, oberirdische Gewässer,
Grundwasser, Geländeklima,
- Biotoptypen (entsprechend der Biotoptypenkartierung SH) einschließlich
der Lebensraumtypen gemäß Anhang I der FFH-Richtlinie,
- Tiere und Pflanzen und deren Gesamt- und Teillebensräume sowie
Wechselbeziehungen,
- Landschaftsbild und Landschaftsstruktur,
- geschützte und sonstige wertvolle Teile von Natur und Landschaft
- kulturgeschichtlich bedeutsame Objekte,
- vorhandene Nutzungen und Vorhaben,
- Freiraumnutzung und Ortsstruktur im besiedelten Bereich
- die für die Erholung i.S.d. BNatSchG relevante Infrastruktur
Die Erfassung der Tier- und Pflanzenarten ist standardmäßig im Sinne der
guten fachlichen Praxis nach aktuellem wissenschaftlichem Erkenntnisstand
und unter Nutzung und Würdigung aller in Betracht kommender Informationsquellen vorzunehmen. Bei der Bestimmung der Untersuchungstiefe
muss der Beurteilungs- und Ermittlungsaufwand in einem angemessenen
Verhältnis zur Schwere der voraussichtlichen Beeinträchtigungen
stehen.
Menge: 1,000 Psch

**01.00.0002 Bestandsbewertung**
*** Pauschalposition
Bewerten der Leistungsfähigkeit und Empfindlichkeit des Naturhaushalts
und des Landschaftsbildes nach den Zielen und Grundsätzen des Naturschutzes und der Landschaftspflege.
Bei der Festlegung des Untersuchungsraumes sind das artspezifisch relevante Raumgefüge (Strukturgefüge) und die Reichweite relevanter Wirkungen zu Grunde zu legen. Beschreibung und Bewertung des Bezugsraumes
unter Einbeziehung von Bedeutung und Schutzwürdigkeit der jeweiligen
Funktionen und dem Vorkommen geschützter Arten.
Aufgrund der vermutlicherweise geringen vorhabenbedingten Auswirkungen
ist für das vorgenannte Bauvorhaben die Bilanzierung unter Anwendung
des „Vereinfachten Verfahren“ des Orientierungsrahmens
(Kompensationsermittlung Straßenbau SH) vorzunehmen. Das vereinfachte
Verfahren zur Kompensationsermittlung ist speziell vorgesehen für
Bauvorhaben mit geringer Bedeutung hinsichtlich ihrer Auswirkung auf die
Umwelt. Darunter fällt u. a. auch die Verlegung von Kabeltrassen (ergänzende infrastrkturelle Maßnahme) im Seitenbereich von Bundesautobahnen. Die Ergebnisse der durchgeführten Bestandsaufnahme und –bewertung sind in Text und Karte als vorläufige Fassung zusammenzufassend darzustellen.
Menge: 1,000 Psch

### Abschnitt 02 Lph. 3

#### Unterabschnitt 02.00 Vorläufige Fassung

**02.00.0001 Konfliktanalyse**
*** Pauschalposition
Ermitteln und Bewerten der durch das Vorhaben zu erwartenden
Beeinträchtigungen des Naturhaushalts und des Landschaftsbildes
nach Art, Umfang, Ort und zeitlichem Ablauf
Prognose der vorhabenbedingten Beeinträchtigungen Bezugsraum im
Sinne der Eingriffsregelung nach dem BNatSchG in Verbindung mit den
landesrechtlichen Regelungen und Entwicklung von Vorschlägen zur Vermeidung und Minderung möglicher Beeinträchtigungen
Menge: 1,000 Psch

**02.00.0002 Konfliktminderung**
*** Pauschalposition
Erarbeiten von Lösungen zur Vermeidung oder Verminderung erheblicher
Beeinträchtigungen (Schadensbegrenzung) des Naturhaushalts
und des Landschaftsbildes in Abstimmung mit den an
der Planung fachlich Beteiligten
Entwickeln eines Maßnahmenkonzeptes aus den beeinträchtigten Funktionen
und Strukturen unter Berücksichtigung der Ziele der Landschaftsplanung
sowie den Vorgaben des möglicherweise bestehenden
Gebietesschutzes und des Artenschutzbeitrages.Abstimmen des Vermeidungskonzeptes mit den an der Planung fachlich Beteiligten, insbes. dem Trassenentwurf.
Menge: 1,000 Psch

**02.00.0003 Ermitteln Beeinträcht.**
*** Pauschalposition
Ermitteln der unvermeidbaren Beeinträchtigungen

Ermittlung und Prognostizierung der nicht vermeidbaren Beeinträchtigungen
von planungsrelevanten Funktionen und Strukturen des Naturhaushalts
und Landschaftsbildes für den Bezugsraum nach Art, Umfang, Ort
und zeitlichem Ablauf.
Menge: 1,000 Psch

**02.00.0004 Begründen v. Maßnahmen**
*** Pauschalposition
Erarbeiten und Begründen von Maßnahmen des Naturschutzes
und der Landschaftspflege, insbesondere Ausgleichs-, Ersatz- und
Gestaltungsmaßnahmen sowie Eerarbeitung von Angaben zur Unterhaltung
und Vorschläge zur rechtlichen Sicherung von Ausgleichs-
und Ersatzmaßnahmen

Entwicklung eines Maßnahmenkonzeptes aus den vorhabenbedingt beeinträchtigten
Funktionen und Strukturen unter Berücksichtigung der Ziele
der Landschaftsplanung, einem möglicherweise bestehenden Schutzgebietsregime
und des Artenschutzbeitrages.
- Erarbeiten und Begründen von Maßnahmen des Naturschutzes und
der Landschaftspflege, insbesondere Ausgleichs-, Ersatz- und Gestaltungsmaßnahmen
nach Art, Umfang, Lage und zeitlicher Abfolge
- Angaben zu Art, Turnus und Dauer der Pflege- und Unterhaltung der
Maßnahmen.
Abstimmen des Maßnahmenkonzepts sowie der möglichen Maßnahmenarten
und der räumlichen Bindung mit den zuständigen Fachbehörden.
Menge: 1,000 Psch

**02.00.0005 Integrieren v. Maßnahmen**
*** Pauschalposition
Integrieren von Maßnahmen aufgrund des Natura 2000-Gebietsschutzes
sowie aufgrund der Vorschriften zum besonderen Artenschutz
und anderer Umweltfachgesetze auf Grundlage
vorhandener Unterlagen und Erarbeiten eines Gesamtkonzepts
Menge: 1,000 Psch

**02.00.0006 Gegenüberstln v. Beeinträchtigungen**
*** Pauschalposition
Vergleichendes Gegenüberstellen von unvermeidbaren Beeinträchtigungen
und Ausgleich und Ersatz einschließlich Darstellen
verbleibender, nicht ausgleichbarer oder ersetzbarer Beeinträchtigungen

Vergleichende Gegenüberstellung von vorhabenbedingten Beeinträchtigungen
und den Maßnahmen zur Kompensation.
Menge: 1,000 Psch

**02.00.0007 Kostenermittlung**
*** Pauschalposition
Kostenermittlung nach Vorgaben des Auftraggebers

nach AKVS. Dabei sind die Einzelpositionen der Kostenermittlung bsplw. für eine Bepflanzung darzustellen
Menge: 1,000 Psch

**02.00.0008 Darstellen Ergebnisse**
*** Pauschalposition
Zusammenfassendes Darstellen der Ergebnisse in Text und Karte
Zusammenfassendes Darstellen der Ergebnisse von Konfliktanalyse und  Konfliktminderung, der nicht vermeidbaren Beeinträchtigungen, der Maß- nahmen zum Ausgleich und Ersatz (mit den maßnahmenbezogen erstell- ten Maßnahmenblättern) sowie der verbleibenden, nicht ausgleichbaren oder ersetzbaren Beeinträchtigungen als vorläufige Fassung in Text und
Karte
Menge: 1,000 Psch

**02.00.0009 Abstimmung Behörde**
*** Pauschalposition
Mitwirken bei der Abstimmung mit der für Naturschutz und Landschaftspflege zuständigen Behörde
Menge: 1,000 Psch

**02.00.0010 Abstimmung AG**
*** Pauschalposition
Abstimmen der Vorläufigen Fassung mit dem Auftraggeber
Menge: 1,000 Psch

### Abschnitt 03 Lph. 4

#### Unterabschnitt 03.00 Abgestimmte Fassung

**03.00.0001 Darstellen LPB**
*** Pauschalposition
Darstellen des Landschaftspflegerischen Begleitplans in der mit dem Auftraggeber abgestimmten Fassung in Text und Karte. Erarbeitung der grundsätzlichen Lösung der wesentlichen Teile der Auf- gabe in Text und Karte (möglicherweise unter Angabe von adäquaten Teil- lösungen, Abweichung von der offenen Verlegung).
Für  die  Kompensationsermittlung  im  Vereinfachten  Verfahren  gilt  der Grundsatz der multifunktionalen Kompensation. Die Kompensation der Ein- griffe in Tierlebensräume und faunistische Funktionsbeziehungen
erfolgt multifunktional über die biotopbezogene Kompensation. Zusätzliche Maßnahmen sind nur dann vorzusehen, wenn die beeinträchtigten Werte und Funktionen nicht über die biotopbezogene Kompensation wieder her- zustellen sind. Sie sind entsprechend verbal argumentativ zu begründen.
Darstellung und Begründung von Maßnahmen des Naturschutzes und der Landschaftspflege nach Art, Umfang, Lage und zeitlichere Abfolge ein- schließlich der Biotopentwicklungs- und Pflegemaßnahmen.
Erstellung einer vergleichenden Gegenüberstellung von Beeinträchtigun- gen und Maßnahmen zur Kompensation sowie Nennung der verbleibenden nicht ausgleichbaren Beeinträchtigungen.
Die endgültige Planfassung besteht aus
- Text
- Bestands- und Konfliktplan, ggf. Bestandübersichtsplan
- Maßnahmenübersichtsplan
- Maßnahmenplan im Maßstab des straßenbautechnischen Entwurfes
in parzellenscharfer Darstellung
- Maßnahmenverzeichnis nach R LBP, (s. a. dazu Muster „Maßnahmenblatt Komplex- oder Einzelmaßnahmen“)
- Kostenermittlung landschaftspflegerischer Maßnahmen nach AKVS
- Abschließende Abstimmung mit dem Auftraggeber und Übergabe der end- gültigen Fassung des LBP in der vertraglich vereinbarten Form
Menge: 1,000 Psch

### Abschnitt 04 Besondere Leistungen

#### Unterabschnitt 04.00 Beschreibung der bes. Leistungen

**04.00.0001 Summe Bes. Leistungen**
*** Pauschalposition
Summe der besonderen Leistungen bestehnd aus
Klärung d. Aufgabenstellung
Relevanzprüfung
Dokumentation
Abstimmen der Fassung
Menge: 1,000 Psch

**04.00.0002 FFH-VorP/FFH-Verträglichkeitspr.**
*** Pauschalposition
FFH-Vorprüfung bzw. Verträglichkeitsprüfung mit den Inhalten gemäß Leistungsbeschreibung
- Klären der Aufgabenstellung/Ermitteln Leistungsumfang
- Bestandsaufnahme und Bewertung des Erhaltungszustandes
- Vorl. und abgestimmte Fassung der Prüfung
Menge: 1,000 Psch

**04.00.0003 Weitere besondere Leistungen**
Sonstige Leistungen gemäß Leistungsbeschreibung:
- Mitwirkan der Prüfung d. Verpflichtung
Menge: 1,000 h

**04.00.0004 Umweltbaubegleitung UBB**
BB nach tatsächlichem Aufwand. Tagessatz einschl. An- und Abfahrt.
Es ist die fach- und regelwerkskonforme Umsetzung der landschaftspflegerischen Maßnahmen und Berücksichtigung der Umweltbelange im Rahmen einer UBB zu überwachen und sicherzustellen. Die Anforderungen an  die UBB und die möglichen zu erbringenden Leistungen  sind in den Mustertexten für die Leistungsbeschreibung des HVA F-StB beschrieben und dargestellt.
Menge: 10,000 h
